# Treppenhaus/Fassade Koppenstr.44
Angebotsaufforderung (GAEB DA XML 3.2, DA83)
Projekt: 013713
Währung: EUR
Erstellt mit: GXML Toolbox V3.3 R20230829, iTWO_64 V24.0.454, 13.04.2026

## Bauvorhaben:
Bauvorhaben: Koppenstr. 45 / Friedenstr. 54, Koppenstr. 44 in 10243 Berlin

Projekt Kürzel: KOPP44/45EB

Fassade: Gerüststellung für Sanierung und Malerarbeiten
Bei dem Bauvorhaben KOPP44/45 handelt es sich um ein 5-geschossiges
(EG-4.OG) Mehrfamilienhaus.

Das Gebäude ist unterkellert und die Fassaden sind verputzt. Die
Bestandswände bestehen aus Mauerwerk und der Dachstuhl aus Holz. Das
Dach ist mit Dachpappe gedeckt. Straßenseitig verfügt das
Mehrfamilienhaus über kleine Balkone.

## 01 Allgemeines
01  Allgemeines
Anschlüsse für Wasser und Energie werden durch den AG in erforderlichem
Maß auf dem Baufeld zur Verfügung gestellt. Die Kosten hierfür werden
über einen in der Auftragsverhandlung festzulegenden Prozentsatz von der
Schlussrechnungssumme in Abzug gebracht. Die Verteilung der Medien vom
Übergabepunkt (z. B. Baustromverteiler des AG) bis zum Arbeitsplatz ist
Sache des AN.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## 230 Fassade Koppenstr.44
Datum: 13.04.2026

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 01 Fassadensanierung Bestand KOPP44

#### Abschnitt 01.01 Allgemeine Leistungen und Vorarbeiten

**01.01.0010 Baustelleneinrichtung**
*** Pauschalposition
Diese Position beinhaltet alle notwendige
Baustelleneinrichtungen
für Fassadenarbeiten, die zur vertragsgemäßen Erfüllung
der
Bauleistungen erforderlich sind.

Geräte, Werkzeuge sowie Magazincontainer,
Müllentsorgung (Baumischcontainer bzw.
Bauschuttcontainer),
Inkl. An- und Abtransportieren sowie Aufbauen und
Einrichten.

Hinweis: Diese Position beinhaltet Einrichten,
Vorhalten
(für komplette Leistungszeit) und Räumen der BE.
Menge: 1,000 psch

**01.01.0020 Beantragung und Herstellung Baustromanlage**
*** Pauschalposition
Beantragen und Herstellen einer Baustromanlage für die
eigene Leistung.
Ermittlung der erforderlichen Anschluss- und
Verbrauchsparameter (Krane, Aufzüge, Baubeleuchtung,
Silobetrieb, Putzmaschienen usw.).
Antragstellung bei den öffentlichen Versorgern
(Stromnetz Berlin) zur Errichtung eines
Baustellenanschlusses mit den zuvor ermittelten
Parametern.
Sollten die zur Zeit vorhendenen Anschlüsse nicht
ausreichen, ist ein entsprechend dimensionierter neuer
Baustromanschluss zu beantragen und zu errichten.
Baustromanlage mit verschließbarem
Hauptverteilungskasten und Installation von
Unterverteilungen für Kraftstrom 32/16 A und
Anschlüssen 220 V, einschl. aller Genehmigungen und
Gebühren sowie Vorhaltung für die Dauer der eigenen
Leistungen.

Durch die Baustromanlage muss unter anderem die
Betätigung folgender Anlagen abgesichert werden:
- Beleuchtung für Treppenhäuser, Verkehrswege usw.
- Betätigung von Bauaufzugsanlagen und Silos
Für die Beleuchtung der Lagerflächen und Wege (BE)
sowie  WC ist die Baustromanlage ebenfalls auszulegen.

Die Elektroverteilung im Erdgeschoss muss so ausgelegt
werden, dass der erforderliche Querschnitt für die
Inbetriebnahme einer Bauaufzugsanlage zur Verfügung steht.
In den Einheitspreis dieser Position ist u.A.
einzukalkulieren:
- Auf- und Abbau
- Vorhaltung 4 Monate, einschl. Ausführen von
Reparaturen
und Ersatzmaßnahmen während dieser Zeit
- einmaliges Umsetzen
- Beantragung von Genehmigungen einschl. deren Gebühren
- jederzeit betriebsbereite Mitbenutzung durch andere
Handwerker oder durch den Bauherrn bis zur
Inbetriebnahme
der endgültigen Hausanschlüsse durch die städtischen
Versorgungsbetiebe
Die Verbrauchskosten trägt der AG; diese werden über
eine Umlage dem AN abgezogen.
Menge: 1,000 psch

**01.01.0030 Baustellentoilette für eigene Leistung**
Baustellentoilette mit Wassertank, 2 mal wöchentliche
Reinigung,
Lieferung, Unterhalt, Reinigung / Leerung und
Abtransport
Urinal, Sitztank Innen abschließbar
Waschbecken mit Fußpumpe
Menge: 4,000 Mt

**01.01.0040 Schäden diagnostizieren, kenzeichnen und protokollieren (gesamte Fassade)**
*** Pauschalposition
Gründliches Überprüfen der Oberfläche auf vorhandene
Schäden
durch Abklopfen und Kennzeichnung der entsprechenden
Stellen,
Festhalten von Art, Umfang und Menge der Schäden im
Beisein der
Bauleitung in einem Protokoll, als Grundlage für die
Festlegung der
Arbeitsausführung und der späteren Abrechnung der
fertigen Arbeiten.

Hinweis: Die Ergebnisse müssen fotografisch und
schriftlich dokumentiert
werden.
Menge: 1,000 psch

**01.01.0050 Besonderer Schutz Bauelemente Fenster und Eingangstüren**
Anbringen, Unterhalten und Beseitigen einer gegen Staub
und
Spritznebel dichten, transparenten Folienabklebung auf
Fenster-
und Türflächen zum Schutz von Blend- und Flügelrahmen
sowie
Glasflächen gegen Verschmutzung und Beschädigung.
Fensterflügel so abkleben, dass sie zum Lüften geöffnet

werden können. Inkl. Stufen.
Menge: 125,000 m²

**01.01.0060 Putz prüfen, Haftzugprüfung, Oberflächenfestigkeit**
Oberflächenfestigkeit von Putzflächen prüfen, mit
Handwischprüfung und Ritznadel.

Bauteil : Außenwand
Menge: 10,000 St

**01.01.0070 Hohllagen abschlagen**
Prüfung und Abschlagen von hohlliegenden, nicht
tragfähigen
Putzschichten, inkl. fachgerechter Entsorgung des
anfallenden
Schuttmaterials. Aufbringen eines Niveauausgleiches mit
artgleichem
Material.

Hinweis: Abrechnung nach Aufmaß und nach erfolgter
Schadensdiagnose
Menge: 40,000 m²

**01.01.0080 Partieller Ausgleich an Putzfehlstellen**
Erstellen eines Niveauausgleiches nach DIN 18 202 Tab.
3 mit 2-lagigem Putz mindestens der Mörtelgruppe CS II
nach
DIN EN 998 oder anderen geeigneten Baustoffen an
Putzfehl-
oder Hohlstellen.

An ubenen Oberflächen entsprechend evtl. Arbeitsgang
wiederholen,
ggfs. Mauerrisse fachgerecht schließen.
Menge: 80,000 m²

**01.01.0090 Untergrund reinigen, grober Schmutz**
Reinigen des Untergrundes von grober Verschmutzung, z.
B. Gips-,
Mörtel-, Farbreste oder Öl.
Menge: 300,000 m²

**01.01.0100 Rückbau und Entsorgung der Außenfensterbänke aus Zinkblech o. Aluminium**
Fachgerechte Demontage und Entsorgung von
Außenfensterbänken
aus Zinkblech o. Aluminium, inkl. aller erforderlichen
Nebenarbeiten.
Die Demontage ist ohne Beschädigung der angrenzenden
Bauteile
vorzunehmen.

Zuschnitt: bis 260 mm
Material: Zinkblech o. Aluminium
Menge: 55,000 m

**01.01.0110 Reinigungsgenehmigung**
*** Bedarfsposition ohne GB
Genehmigung für Fassadenreinigung bei ...........amt
Berlin einholen für Fassadenreinigung incl.
Genehmigungsgebühr für Einleitung ins öffentliche
Kanalnetz.
Menge: 1,000 St

**01.01.0120 Reinigung mit kaltem Wasserdruckstrahl**
Reinigen des Untergrundes mit kaltem Wasserdruckstrahl.

Auffangen des Waschwassers während der
Fassadenreinigung. Gemäß den am Baustellenort geltenden
behördlichen Bestimmungen, ist das anfallende
Schmutzwasser zu entsorgen. Nachweis über die
ordnungsgemäße Entsorgung ist vorzulegen.
Menge: 300,000 m²

**01.01.0130 Auffangwanne**
Auffangwanne zur Ableitung der Abwässer während der
Fassadenreinigung in Abschnitten entsprechend dem
Baufortschritt.
Das Wasser ist zu sammeln und per Gefälle oder Pumpe
ständig zum Schlammfang zu leiten. Die Ableitung des
Wassers
ist mit Leitfolien und wasserfesten Klebestreifen oder
anderen
geeigneten Maßnahmen sicherzustellen.

Die Wanne ist aus PE- Folie >= 0,2 mm herzustellen. Die
Folie ist auf der Gerüstaußenseite 30cm hochzuziehen
und
an der Hauswand zu befestigen.
Ausführung in Einzellängen entsprechend dem Bauablauf
(2 Bauabschnitte!) der Reinigungsarbeiten.
Breite: bis zu 1,1m.

Vorhaltezeit:
Gesamte Bauzeit für die Auszuführende Leistung
(Fassadenreinigung)
Menge: 20,000 m

**01.01.0140 Fallrohre schützen.**
Fallrohre schützen durch Folien und nach den
Arbeiten wieder entferne
Menge: 40,000 m

#### Abschnitt 01.02 Anstrich Bestandsfassade

**01.02.0010 Grundierungen mit Tiefengrund**
Liefern und aufbringen einer Tiefengrundierung aus
lösemittelfreier Kunstharzdispersion passend zum
System.

Angebotenes Fabrikat: '....................................................' vom Bieter einzutragen
Menge: 300,000 m²

**01.02.0020 Grundierung mit Tiefengrund, fungizid**
Voranstrich für Außenputz auf trockenen Unterputz oder
Armierungsschicht, Auftrag gemäß Herstellerangaben.

Art des Untergrunds: Unterputz, Armierungsschicht
Art des Auftrags: Voranstrich
Art des Auftrags: Haftgrund auf fungizider Basis
Folgeschicht: Putz

Angebotenes Fabrikat: '....................................................' vom Bieter einzutragen
Menge: 20,000 m²

**01.02.0030 Beschichtung außen, Silikonharzfarbe**
*** Bezugsbeschreibung
Beschichtung 2- fach auf Oberputz im Außenbereich mit
Silikatfarbe in 3 verschiedenen Farbtönen bis zur
vollständigen Deckung.

Untergrund: mineralischer Oberputz
Glanzgrad: stumpfmatt
Farbton: hell, gemäß Farbkonzept
Menge: 300,000 m²

**01.02.0040 Anstrich Leibungen, ca. t=16-25 cm**
Anstrich der Fenster- und Türleibungen

Tiefe: bis ca. 25 cm
Nassabrieb: Klasse 3
Untergrund: Mauerwerk, Putz
Menge: 200,000 m

**01.02.0050 Anstrich Leibungen, ca. t=25-40 cm**
Anstrich der Türleibungen

Tiefe: ca. 25-40 cm
Nassabrieb: Klasse 3
Untergrund: Mauerwerk, Putz
Menge: 10,000 m

**01.02.0060 Zulage mittlere Tönung**
*** Bedarfsposition ohne GB
*** wie Position 01.02.0030
Beschichtung 2- fach auf Oberputz im Außenbereich mit
einschl. der Grundierung, für mittlere Tönung (C2)
Menge: 1,000 m²

**01.02.0070 Zulage dunkle Tönung**
*** Bedarfsposition ohne GB
*** wie Position 01.02.0030
Beschichtung 2- fach auf Oberputz im Außenbereich mit
einschl. der Grundierung, für dunkle Tönung (C3)
Ausführung Ort: EG Straßenseitig
Menge: 1,000 m²

**01.02.0080 Musterflächen herstellen**
*** Bedarfsposition ohne GB
Zur Bemusterung sind Musterflächen herzustellen.

Größe: 1 x 1 m
Ort: ist mit der Bauleitung abzustimmen
Menge: 1,000 St

**01.02.0090 Schilder entfernen, wieder befestigen**
Schilder an Bestandsfassade vor Ausführung, der BL
übergeben
und nach Abschluss der Arbeiten mit Distanzdübeln
wieder
befestigen; Durchdringungen mit komprimierbarem
Dichtungsband
verschließen und dreiseitig mit Silikon in
Fassadenfarbe versiegeln.
Menge: 3,000 St

**01.02.0100 Sprechanlage demontieren, wieder montieren**
Klingel- und Sprechanlage vor Ausführung demontieren,
lagern, säubern und nach Abschluss der Arbeiten mit
Abstandshaltern wieder montieren; Kabel während
der Bauzeit sichern.

Größe: bis ca.600 x 600  mm
Menge: 1,000 St

**01.02.0110 Lampen demontieren, einlagern, montieren**
Lampen demontieren, einlagern und montieren
entsprechend Bestand.
Inkl. aller zur Montage notwendigen Maßnahmen
und allem zur Montage notwendigen Zubehör.
Menge: 1,000 Stk

**01.02.0120 Feuchteschutzanstrich durch 2k-Dispersionsspachtel im Sockelbereich**
Aufbringen eines systemzugehörigen
Feuchteschutzanstrichs
auf den vorbereiteten Untergrund in
spritzwassergefährdeten
und/oder Sockel- und Untererdbereichen gem.
Systemdetail des
Systemanbieters bis ca. 60 cm über die spätere
Geländeoberkante
aus einem 2k-Dispersionsspachtel.

Beginn Sockel: OKG +- 0,00 cm
Leitfabrikat: Waterflex Carbon oder glw.
Farbe: farbig nach Wahl Bauleitung

Angebotenes Fabrikat: '....................................................' vom Bieter einzutragen
Menge: 8,000 m²

**01.02.0130 Stuckleiste Fassade Straßenseite bis 25cm breit, streichen.**
*** Bedarfsposition ohne GB
*** Bezugsbeschreibung
Straßenseite
Stuckleisten an Wand
anstreichen als Zulage.

Einbauort: OK EG
Menge: 1,000 m

**01.02.0140 Stuckleiste Fassade Straßenseite bis 25cm, farbig streichen.**
*** Bedarfsposition ohne GB
*** wie Position 01.02.0130
Straßenseite

farbig anstreichen.
Menge: 1,000 m

**01.02.0150 Stuckleiste Fassade bis 10cm breit, streichen.**
*** Bezugsbeschreibung
Straßenseite
Stuckleisten an Wand
anstreichen als Zulage.

Einbauort: UK Fenster 2.OG, Balkone
Menge: 45,000 m

**01.02.0160 Stuckleiste Fassade bis 10cm breit, farbig streichen.**
*** Bedarfsposition ohne GB
*** wie Position 01.02.0150
Straßenseite

farbig anstreichen.
Menge: 45,000 m

**01.02.0170 Farbband abgesetzt an Fassade ca. 15cm breit, streichen.**
*** Bezugsbeschreibung
Straßenseite und Hofseite
Abgesetztes Farbband an Wand
anstreichen als Zulage.

Einbauort: Straßenseite - OK 4.OG und UK Dachkante
Hofseite: -  OK EG
Menge: 18,000 m

**01.02.0180 Farbband abgesetzt an Fassade ca. 15cm breit, farbig streichen.**
*** Bedarfsposition ohne GB
*** wie Position 01.02.0170
Straßenseite und Hofseite

farbig anstreichen.
Menge: 18,000 m

**01.02.0190 Stuckrahmen Fenster Straßenseite, streichen.**
*** Bezugsbeschreibung
Straßenseite Fenster- und Türrahmen an
Laibung anstreichen als Zulage.
Menge: 205,000 m

**01.02.0200 Stuckrahmen Fenster Straßenseite, farbig streichen.**
*** Bedarfsposition ohne GB
*** wie Position 01.02.0190
Straßenseite Fenster- und Türrahmen an

farbig anstreichen.
Menge: 205,000 m

**01.02.0210 Stuckornamente Straßenseite, streichen.**
*** Bezugsbeschreibung
Straßenseite Stuckornamente, Viereckig, Oval und/oder
Rund an Fassade und Balkonen anstreichen als Zulage.
Menge: 40,000 Stck

**01.02.0220 Stuckornamente Straßenseite, farbig streichen.**
*** Bedarfsposition ohne GB
*** wie Position 01.02.0210
Straßenseite Stuckornamente, Viereckig, Oval und/oder

farbig anstreichen.
Menge: 40,000 Stck

**01.02.0230 Anstrich Gesims Stuckband**
*** Bezugsbeschreibung
Ausbessern und Anstrich des Stuckband∩s
deckend, diffusionsoffen, mit Wetterschutzfarbe
(Kunstharzdispersion) wie folgt:
- Imprägnierung
- Grundbeschichtung
- Zwischenbeschichtung
- Schlussbeschichtung
Farbton: gemäß RAL-Farbton gemäß
Farbkonzept
Abwicklung: bis ca. 40 cm
Menge: 16,000 m

**01.02.0240 Anstrich Dachkasten**
Ausbessern und Anstrich der Dachkasten-zweiseitig
deckend, diffusionsoffen, mit Wetterschutzfarbe
(Kunstharzdispersion) wie folgt:
- Imprägnierung
- Grundbeschichtung
- Zwischenbeschichtung
- Schlussbeschichtung
Farbton: gemäß RAL-Farbton gemäß
Farbkonzept
Abwicklung: bis ca. 40 cm
Menge: 16,000 m

**01.02.0250 Anstrich Gesims / Dachkasten, farbig streichen.**
*** Bedarfsposition ohne GB
*** wie Position 01.02.0230
Ausbessern und Anstrich des Stuckband∩s

farbig anstreichen.
Menge: 16,000 m

**01.02.0260 Balkon- und Erkerunterseiten und -stirnseiten streichen**
*** wie Position 01.02.0030
Beschichtung 2- fach auf Oberputz im Außenbereich mit
Balkon- und Erkerunterseiten, inkl. Aufkantung an
Seiten
Menge: 15,000 m²

#### Abschnitt 01.03 Fassade Straßenfront EG bis UK Stuckband

**01.03.0010 Außenputz abschlagen, Wand**
*** Bedarfsposition ohne GB
Außenputz abschlagen und Wandflächen reinigen
einschl. Entsorgung.
Putzstärke: bis 35 mm
Menge: 1,000 m²
Leistungsbereichkatalog: 023

**01.03.0020 Grundierung Untergrund Bossenputz**
Liefern und aufbringen einer Tiefengrundierung aus
lösemittelfreier
Kunstharzdispersion für neuen Bossenputz passend zum
System.

Angebotenes Fabrikat: '....................................................' vom Bieter einzutragen
Menge: 50,000 m²

**01.03.0030 Bosse Putz herstellen**
*** Bedarfsposition ohne GB
Bossen Putz als Gesamtleistung mit Versatz und Fase
herstellen.

Putz: Trasskalkputz
Bossentiefe: ca. 4 cm
Bossenhöhe: ca. 4 cm
Abstand der Bossen: ca. 40 cm
Menge: 1,000 m²

**01.03.0040 Zulage Bossenputz Sturz herstellen**
*** Bedarfsposition ohne GB
Bossenputz an Sturz aus glattem Putz,
über Fenster und Türen herstellen.
Breite Fasche:
Tiefe Fasche: 4 cm
Bauteil: Sturz, gekrümmt oder gerade
Menge: 1,000 m

**01.03.0050 Anstrich Wandfläche Bossenputz**
Beschichtung 2- fach auf Oberputz im Außenbereich mit
Silikatfarbe bis zur vollständigen Deckung.

Untergrund: mineralischer Oberputz, Bossenputz
als Dünnschicht-Leichtputz
Kratzputz,
Körnung 2- 3 mm, weiß
Glanzgrad: stumpfmatt
Farbton: RAL 7024 (Graphitgrau)
Menge: 50,000 m²

**01.03.0060 Zulage mittlere Tönung**
*** Bedarfsposition ohne GB
für mittlere Tönung (C2)
Abrechnung auch für Wandflächen und Leibungen.
Menge: 1,000 m²

**01.03.0070 Zulage dunkle Tönung**
*** Bedarfsposition ohne GB
für dunkle Tönung (C3)
Abrechnung auch für Wandflächen und Leibungen.
Menge: 1,000 m²

#### Abschnitt 01.04 Fensterbänke Bestand erneuern

**01.04.0010 2. Dichtungsebene Fensterbänke**
Herstellung einer Dichtungsebene mittels geeigneter
Dichtschlämme
gegen Schlagregen und Nässe.
Menge: 85,000 m

**01.04.0020 Dichtband, Fenster/Tür**
Vorkomprimiertes Dichtungsband / Dehnfugenband zur
Aufnahme
von Bewegungen an Fenster- und Türrahmen, Fensterbank
o.ä.,
kantenbündig mit Putz/Armierungsmörtel endend.
Menge: 85,000 m

**01.04.0030 Außenfensterbank Aluminium, Leibungstiefe: ca. 260 mm**
Außenfensterbank aus Aluminiumblech, 3 mal gekantet,
ohne
Unterschnitt, mit dazugehörigen Bordstücken aus
Fensterbank-Gleitabschluss,
mit Dehnungsausgleich zur Aufnahme von Bewegungen inkl.
mechanischen
Befestigung, Thermohalter, aller Anschlüsse, Falze,
Ausschnitte sowie
elastische Verfugung an Fenster und Betonwände in
verschiedenen Einzellängen
liefern und einbauen.

Material: Aluminiumblech mit Antidröhnbeschichtung
Blechstärke: ca. 2,0 mm
Leibungstiefe: ca. 260 mm
Min 3% Gefälle
Menge: 85,000 m

#### Abschnitt 01.05 Türen/Tore : Eingang Vorderhaus, Durchgang zum Hof und Treppenhausaufgänge Hof

**01.05.0010 Holztore aufarbeiten und streichen**
Holztüren und -zargen anschleifen, reinigen, kleinere
Beschädigungen und Löcher spachteln, Risse und Fugen
versiegeln, Übergänge nachschleifen, Untergrund
grundieren und mit seidenglänzendem Alkydharzlack nach
Angabe Bauleitung lackieren.

Farbton: RAL7024 (Graphitgrau) Straßenseitig,
RAL 7035 (Lichtgrau)
Menge: 5,000 m2

**01.05.0020 Torstulp erneuern**
*** Bedarfsposition ohne GB
Vorhandenen profilierten Torstulp erneuern/ersetzen.
Querschnitt: ca. 15 x 10 cm
Menge: 1,000 m

#### Abschnitt 01.06 Fenster Aussen

**01.06.0010 Holzfenster lackieren (außen)**
Vorhandene Holzfenster anschleifen
und neu lackieren. Farbton ist zu bemustern.

Beschichtung auf Holzfensterflächen im Außenbereich,
deckend, mit Kunstharz, einschl. Grundierung.

Bauteil: Holz-Isolierglasfenster
Glanzgrad: matt
Beschichtungsstoff: Kunstharz
Deckvermögen: Klasse 1
Farbe/Oberfläche: weiß/matt
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Menge: 80,000 m²

#### Abschnitt 01.07 Geländer Balkone und Brüstungsstäbe Fenster

**01.07.0010 Geländer Balkone und Brüstungsstäbe Fenster Lackieren**
*** Bedarfsposition ohne GB
Erstbeschichtung auf Stahlgeländern (Rohr- oder
Flachstahlkonstruktion) im Außenbereich, bestehend aus
Ober- und Untergurt und Füllstäben, mit Kunstharzlack,
bestehend aus Grund-, Zwischen- und
Schlussbeschichtung.

Beschichtungsart: Erstbeschichtung
Werkstoff/Ausführung: Stahl
Schlussbeschichtungsstoff: Kunstharzlack

Zwischenbeschichtungsstoff : '....................................................'

Grundbeschichtungsstoff : '....................................................'

Glanzgrad: matt
Deckvermögen: deckend
Farbton. Angabe AG

Bauteil: Brüstungsgeländer, Höhe Geländer: ca. 80 cm
Balkongeländer, Höhe ca. 100 cm, inkl.
Blumenkastenhalterung

Angeb. Fabrikat : '....................................................'
Menge: 1,000 m²

#### Abschnitt 01.08 Rolladenkasten

**01.08.0010 Rolladenkästen Lackieren**
Überholungsbeschichtung auf  Rolladenkästen
im Außenbereich, bestehend aus :
anschleifen, Grund- und Schlussbeschichtung.

Beschichtungsart: Überholungsbeschichtung
Werkstoff/Ausführung: Metall
Schlussbeschichtungsstoff: Kunstharzlack

Grundbeschichtungsstoff : '....................................................'

Glanzgrad: matt
Deckvermögen: deckend
Farbton. Angabe AG

Bauteil: Rolladenkästen EG

Angeb. Fabrikat : '....................................................'
Menge: 10,000 m

#### Abschnitt 01.09 Stahlgitter

**01.09.0010 Metallgitter vor Fenstern**
*** Bedarfsposition ohne GB
2-fach lackieren, inkl. der erforderlichen
Vorarbeiten.,
wie reinigen, entrosten, schleifen und grundieren.
In Laibung montiert
Gitter aus 4 - Kant - Vollmaterial oder Rundstab

Glanzgrad: matt
Deckvermögen: deckend
Farbton. Angabe AG

Bauteil: Fenster Strassen- und Hofseite  EG
Menge: 1,000 m²

#### Abschnitt 01.10 Balkonsanierung

**01.10.0010 Brüstungsunterseitenflächen/Balkondecken**
Lose sowie hohl liegende Putzschichten an der Balkondecke und  an den Stirnseiten aufnehmen und fachgerecht abstemmen. Freigelegte Stahlträger vollständig freilegen, mechanisch entrosten (z. B. mittels Drahtbürste oder gleichwertigem Verfahren) und mit geeignetem Korrosionsschutzsystem beschichten.

Untergrundflächen reinigen und mit geeignetem Haftgrund bzw. Haftbrücke gemäß Herstellervorgaben vorbehandeln. Fehlstellen im Putz mit geeignetem Reparatur- bzw. Reprofilierungsmörtel fachgerecht schließen und profilgerecht herstellen.

Anschließend die Fläche vollflächig mit Armierungsgewebe versehen, in eine Spachtel- bzw. Armierungsschicht einbetten und planeben abziehen.

Zum Abschluss Ausführung eines Decken- und Wandputzes putzes als Kalkzementputz MG II, Oberfläche glatt gefilzt, einschließlich aller erforderlichen Nebenarbeiten.
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Menge: 6,000 Stk

**01.10.0020 Tropfkante herstellen**
Liefern und fachgerechtes Montieren von Tropfkantenprofilen an innenliegenden sowie außenliegenden Balkonunterseiten.

Profile passend zuschneiden, ausrichten und gemäß Herstellervorgaben befestigen. Einbindung der Tropfkantenprofile in den vorhandenen bzw. neu herzustellenden Putzaufbau unter Ausbildung einer dauerhaft funktionstüchtigen Tropfkante zur kontrollierten Ableitung von Niederschlagswasser.

Ausführung einschließlich aller erforderlichen Nebenarbeiten, wie Anarbeiten an angrenzende Bauteile, lot- und fluchtgerechtes Ausrichten der Profile sowie Einbindung in das Putzsystem.
Menge: 6,000 Stk

**01.10.0030 Bearbeiten der Stahlträger**
Stahlträger der Balkonkonstruktion, stückweise je Balkon, vollständig freilegen. Hierzu vorhandenen Putz sowie vorhandene Ausmauerungen im Bereich der Träger sorgfältig entfernen und fachgerecht entsorgen.

Freigelegte Stahloberflächen im sichtbaren Bereich mechanisch entrosten (z. B. mittels Drahtbürste, Schleifen oder gleichwertigem Verfahren) und anschließend mit einem geeigneten Korrosionsschutzanstrich nach Herstellervorgaben beschichten. In die noch frische Beschichtung Quarzsand zur Haftverbesserung für nachfolgende Putz- bzw. Mauerwerksarbeiten einstreuen.

Nach ausreichender Trocknung die Trägerbereiche mit Teilsteinen fachgerecht ausmauern. Anschließend verzinktes Drahtgewebe zur Putzarmierung anbringen und fachgerecht verdrahten.

Abschließend die Fläche verputzen, einschließlich Ausbildung erforderlicher Gewebeecken und Putzanschlüsse, sowie aller Nebenarbeiten.
Menge: 6,000 Stk

**01.10.0040 Estrichflächen streichen**
*** Bedarfsposition ohne GB
Untergrund auf Eignung, Trag- sowie Haftfähigkeit prüfen.
Sinter- und minderfeste Schichten sowie haftungsfeindliche
Substanzen restlos entfernen. Bodenflächen ausreichend
aufrauhen. Grundanstrich mit einer auf den Untergrund
und der gewählten Beschichtung abgestimmten Grundierung. Spachtelung kleinerer Fehlstellen und Risse mit einer spachtelfähigen Mischung aus Floortec Bodensiegel 842 und feinem
Quarzsand. Zwischenanstrich mit Floortec Bodensiegel 842. Schlussanstrich mit Floortec Bodensiegel 842.

Farbton: nach Angabe der Bauleitung.

Fabrikat: Brillux oder gleichwertig
Menge: 15,000 m²

**01.10.0050 Estrichflächen armieren und streichen**
*** Bedarfsposition ohne GB
Untergrund auf Eignung, Trag- sowie Haftfähigkeit prüfen.
Sinter- und minderfeste Schichten sowie haftungsfeindliche
Substanzen restlos entfernen. Bodenflächen ausreichend
aufrauhen. Grundanstrich mit einer auf den Untergrund
und der gewählten Beschichtung abgestimmten Grundierung. Spachtelung kleinerer Fehlstellen und Risse mit einer spachtelfähigen Mischung aus Floortec Bodensiegel 842 und feinem
Quarzsand. Armierung der Fläche nach ausreichender Trocknung
des Grundanstrichs und eventuell zusätzlicher Riss-Verfüllung.
Floortec Bodensiegel 842 satt auftragen, in die nasse Schicht
Elastik-Gewebe 1566, ca. 5 cm überlappend, einbetten und
blasenfrei andrücken. Die Wandanschlüsse sind als Hohlkehle
ca. 8 cm hochzuziehen. Anschließend die armierten Bodenflächen
noch einmal mit Floortec Bodensiegel 842 füllend überstreichen.
Zwischenanstrich mit Floortec Bodensiegel 842. Schlussanstrich
mit Floortec Bodensiegel 842.

Farbton:  nach Angabe der Bauleitung.

Fabrikat: Brillux oder gleichwertig

- nur auf  Anweisung der Bauleitung -
Menge: 15,000 m²

**01.10.0060 Wandanschlüsse bearbeiten**
*** Bedarfsposition ohne GB
Wandanschlüsse der Pos. 01.10. 50  wie folgt behandeln:

Eine Beschichtung (Abwicklung ca. 20 cm) auftragen, Polyester-Elastik-Gewebe einlegen und
nachstreichen. Es ist Material gemäß dem in
Pos. 01.10.540 angegebenen System zu verwenden.
Menge: 40,000 lfm
